# CHAU - Chausseestraße 7, 10115 Berlin
Angebotsaufforderung (GAEB DA XML 3.3, DA83)
Projekt: CHAU
Währung: EUR
Vergabeart: Freihändige Vergabe
Abgabeort: Covivio Immobilien GmbH Lietzenburger Str. 90 10719 Berlin F
Ausführungsbeginn: 01.03.2027
Ausführungsende: 17.12.2027
Sicherheit Vertragserfüllung %: 0,00
Sicherheit Gewährleistung %: 0,00
Auftraggeber: Covivio Wohnen GmbH, c/o Covivio Immobilien GmbH, Lietzenburger Str. 90, 10719 Berlin
Ausführungsort: CHAU, Chausseestraße 7, 10115 Berlin
Erstellt mit: 5 260907, NOVA AVA, 17.09.2026

## ALLGEMEINE PROJEKTBESCHREIBUNG CHAU
Grundstück:
Chausseestraße 7, 10115 Berlin

Projekt Kürzel: CHAU

Dachgeschoss-Ausbau

Die Bebauung Chausseestraße 7 besteht aus Vorderhaus in Blockrandbebauung, Seitenflügel und Hinterhaus, mit zwei Höfen. Der erste Hinterhof ist unterkellert und besitz eine Kappendecke, die von ihrer Tragfähigkeit eingeschränkt ist.
Das gesamte Dachgeschoss soll ausgebaut werden.

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
Das 5-geschossige Gebäude ist in Ziegelbauweise mit holzbalkendecken in den Obergeschossen und einer massiven Decke über dem Kellergeschoss errichtet. Die Flachdächer besitzen eine Bedachung aus Bitumendichtbahn. Das Gebäude und der Innenhof sind unterkellert, die Fassaden sind verputzt.

Das vorhandene Dach wird komplett abgetragen, wobei das neugeplante Dach die Dachneigung, die Trauf- und die Firsthöhe des Bestanddaches beibehält. Das neue Dach erhält eine extensive Begrünung

Kennzahlen:
Wohneinheiten Bestand  = 29 WE
Wohneinheiten Neu = 2 WE
Treppenhäuser = 3 Stück

Sonstiges:
Als Vorbereitung des Ausbaues ist eine Schwammsanierung und eine Balkenverstärkung erforderlich.

## ZUSÄTZLICHE TECHNISCHE VORBEMERKUNGEN
01  Allgemeines
Anschlüsse für Wasser und Energie werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u. ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind ggf. mit einer entsprechenden Begründung in einem Zusatzangebot einzureichen.

07 Verwendbarkeitsnachweis
Sämtliche zur Verwendung kommende Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

10 Dokumentation
Die Zusammenstellung und Übergabe der vollständigen Dokumentationsunterlagen für alle im Leistungsverzeichnis enthaltenen Leistungen umfasst:

- Fertigstellungsanzeige / Abnahmebegehren (auch bei Mängelbeseitigung)
- Abnahmeprotokoll
- Fachbauleiter- bzw. Errichtererklärung
- Kontaktdaten für Service und Wartung
- Prüfzeugnisse und Übereinstimmungserklärungen (ggf. nach Vorgabe des Brandschutzprüfers)
- Pflege- und Wartungsanleitungen
- Technische Unterlagen: Herstellerdokumentationen, Detailblätter, Stück- und Lieferantenlisten
-  Baustellenmaterialliste inkl. verwendeter Materialien und Farbnummern

Die Unterlagen sind geordnet in einem Ordner mit Registerblättern und Inhaltsverzeichnis, einseitig bedruckt, dreifach in stabilen, beschrifteten Ordnern sowie zusätzlich auf Datenträger mit Anschreiben dem Auftraggeber vor Abnahme bzw. Schlussrechnung zu übergeben.

## ALLGEMEINE TECHNISCHE VORBEMERKUNGEN - TROCKENBAUARBEITEN
Der sachliche Geltungsbereich ergibt sich ebenso wie die technische Ausführung aus den ATV:
DIN 18 340 Trockenbauarbeiten sowie den anerkannten Regel der Technik.

Ergänzend sind u.a. folgende ATV / DIN zu berücksichtigen und anzuwenden:
DIN 18202, SIA 414/10 erhöhte Ebenheitstoleranzen
ATV DIN 18 299  Allgemeine Regelungen für Bauarbeiten jeder Art
DIN 4108 Wärmeschutz im Hochbau
DIN 4109  Schallschutz im Hochbau
DIN EN 14190 Gipsplatten-Produkte aus der Weiterverarbeitung
DIN EN 14195 Metall-Unterkonstruktionsbauteile für Gipsplatten-Systeme

Merkblatt 3
Putzoberflächen im Innenbereich: Qualitätsstufen
Herausgeber: Bundesverband der Gipsindustrie e.V., Industriegruppe Baugipse
BG Bau Fachinfo Gefahrstoffe
Umgang mit Mineralwolle-Dämmstoffen: Handlungsanleitung
IVD-Merkblatt Nr. 16:
Anschlussfugen im Trockenbau
Herausgeber: Industrieverband Dichtstoffe e.V. (IVD)
Merkblatt Nr. 1
Baustellenbedingungen für Trockenbauarbeiten mit Gipsplatten-Systemen
Herausgeber: Bundesverband der Gipsindustrie e.V., Industriegruppe Gipsplatten
Merkblatt Nr. 2
Verspachtelungen von Gipsplatten - Oberflächengüten Q1-Q4
Herausgeber: Bundesverband der Gipsindustrie e.V., Industriegruppe Gipsplatten
Merkblatt Nr. 2.1
Verspachtelung von Gipsfaserplatten - Oberflächengüten Q1-Q4
Herausgeber: Bundesverband der Gipsindustrie e.V., Industriegruppe Gipsplatten
Merkblatt Nr. 3
Fugen und Anschlüsse bei Gipsplatten- und Gipsfaserplattenkonstruktionen
Herausgeber: Bundesverband der Gipsindustrie e.V., Industriegruppe Gipsplatten
Merkblatt Nr. 5
Bäder, Feucht- und Nassräume im Holz- und Trockenbau; Innenraumabdichtung nach DIN 18534
Herausgeber: Bundesverband der Gipsindustrie e.V., Industriegruppe Gipsplatten
Merkblatt Nr. 6
Vorbehandlung von Trockenbauflächen aus Gipsplatten zur weitergehenden Oberflächenbeschichtung bzw. -bekleidung
Herausgeber: Bundesverband der Gipsindustrie e.V., Industriegruppe Gipsplatten

RAL-GZ 531
Trockenbau - Gütesicherung
Herausgeber: RAL Deutsches Institut für Gütesicherung und Kennzeichnung e.V.

Weiterhin gelten sämtliche europäischen und nationalen Vorschriften, Merkblätter, Stoff- und Prüfnormen usw. jeweils in ihrer aktuellen Fassung sowie die Herstellerverarbeitungsangaben, Zulassungen und Empfehlungen der jeweiligen Fachverbände.

## ALLGEMEINE TECHNISCHE VORBEMERKUNGEN - ESTRICHARBEITEN
Der sachliche Geltungsbereich ergibt sich ebenso wie die technische Ausführung aus den ATV:
DIN 18 353 Estricharbeiten sowie den anerkannten Regeln der Technik.

Ergänzend sind u.a. folgende ATV / DIN zu berücksichtigen:
DIN 18 299 Allgemeine Regelungen für Bauarbeiten jeder Art
DIN 18 336 Abdichtungsarbeiten
DIN 4108 Wärmeschutz und Energie- Einsparung in Gebäuden
DIN 4109 Schallschutz im Hochbau
DIN 18 560 Estriche im Bauwesen - alle Teile
DIN EN 826 Wärmedämmstoffe für das Bauwesen; Bestimmung des Verhaltens bei Druckbeanspruchung
DIN EN 1264-4 Raumflächenintegrierte Heiz- und Kühlsysteme mit Wasserdurchströmung - Teil 4: Installation
DIN EN 13 501 Klassifizierung von Bauprodukten und Bauarten zu ihrem Brandverhalten
DIN EN 13 318 Estrichmörtel und Estriche
DIN EN 13 813 Estrichmörtel, Estrichmassen und Estriche

BEB-Arbeits- und Hinweisblätter des Bundesverbandes Estrich und Belag e.V.

Merkblatt
Schnittstellenkoordination bei beheizten Fußbodenkonstruktionen
Bundesverband Flächenheizungen e.V. in Zusammenarbeit mit dem Fachverband Deutsches Fliesengewerbe im ZDB

Weiterhin gelten sämtliche europäischen und nationalen Vorschriften, Merkblätter, Stoff- und Prüfnormen usw. jeweils in ihrer aktuellen Fassung sowie die Herstellerverarbeitungsangaben, Zulassungen und Empfehlungen der jeweiligen Fachverbände.

## ALLGEMEINE TECHNISCHE VORBEMERKUNGEN FLIESEN
Der sachliche Geltungsbereich ergibt sich ebenso wie die technische Ausführung aus den ATV
DIN 18 352 Fliesen- und Plattenarbeiten und den anerkannten Regeln der Technik.

Ergänzend sind u.a. folgende ATV/ DIN zu berücksichtigen:
DIN 18 202 Toleranzen im Hochbau
DIN 18 299  Allgemeine Regelungen für Bauarbeiten jeder Art
DIN 18 331  Betonarbeiten
DIN 18 330  Mauerarbeiten
DIN 18 336 Abdichtungsarbeiten
DIN 18 340  Trockenbauarbeiten
DIN 18 350  Putz- und Stuckarbeiten
DIN 18 353  Estricharbeiten
DIN 18 534 Abdichtung von Innenräumen

Merkblätter Fachverband Deutsches Fliesengewerbe im ZDB

BVF Fachinformation Flächenheizung
Sammlung der BVF-Richtlinien, Herausgeber Bundesverband Flächenheizungen und Flächenkühlungen e.V.

Weiterhin gelten sämtliche europäischen und nationalen Vorschriften, Merkblätter, Stoff- und Prüfnormen usw. jeweils in ihrer aktuellen Fassung sowie die Herstellerverarbeitungsangaben, Zulassungen und Empfehlungen der jeweiligen Fachverbände.

## ALLGEMEINE TECHNISCHE VORBEMERKUNGEN - TISCHLER INNENTÜREN
Der sachliche Geltungsbereich ergibt sich ebenso wie die technische Ausführung aus ATV:
DIN 18 355 Tischlerarbeiten und den anerkannten Regeln der Technik.

Ergänzend sind u.a. folgende ATV / DIN zu berücksichtigen:
ATV DIN 18 299  Allgemeine Regelungen für Bauarbeiten jeder Art
ATV DIN 18357  Beschlagarbeiten
ATV DIN 18361  Verglasungsarbeiten
ATV DIN 18363  Maler- und Lackierarbeiten- Beschichtungen
DIN EN 942  Holz in Tischlerarbeiten - Allgemeine Anforderungen
DIN 68 800  Holzschutz
DIN 4109 Schallschutz im Hochbau
DIN 18 101 Türen; Türen für den Wohnungsbau; Türblattgrößen, Bandsitz und Schlosssitz; Gegenseitige Abhängigkeit der Maße
DIN 18 111 Türzargen-Stahlzargen
DIN 18 251 Schlösser - Einsteckschlösser und Mehrfachverriegelungen - Begriffe und Maße
DIN 18 255 Baubeschläge- Türdrücker, Türschilder und Türrosetten
DIN 18 257 Baubeschläge- Schutzbeschläge - Begriffe, Maße, Anforderungen, Kennzeichnungen RAL-RG 607/8
Tür- und Sicherheitstürbänder - Gütesicherung
VdS_Richtlinien 2113, 2156, 2201, 2225
Türschilder, Schließzylinder, Zylinderschlösser, Schließbleche
Herausgeber: VdS Schadenverhütung, Köln

Weiterhin gelten sämtliche europäischen und nationalen Vorschriften, Merkblätter, Stoff- und Prüfnormen usw. jeweils in ihrer aktuellen Fassung sowie die Herstellerverarbeitungsangaben, Zulassungen und Empfehlungen der jeweiligen Fachverbände.

## ALLGEMEINE TECHNISCHE VORBEMERKUNGEN MALERARBEITEN
Der sachliche Geltungsbereich ergibt sich ebenso wie die technische Ausführung aus den ATV:
DIN 18 363 Maler- und Lackiererarbeiten- Beschichtungen
DIN 18 364 Korrosionsschutzarbeiten an Stahlbauten
DIN 18 366 Tapezierarbeiten
sowie den anerkannten Regeln der Technik.

Ergänzend sind u.a. folgende ATV / DIN zu berücksichtigen:
ATV DIN 18 299  Allgemeine Regelungen für Bauarbeiten jeder Art

DIN EN 13 300 Beschichtungsstoffe- Wasserhaltige Beschichtungsstoffe und Beschichtungssysteme für Wände und  Decken im Innenbereich - Einleitung

BFS Merkblatt 8
Innenbeschichtungen, Tapezier- und Klebearbeiten auf Betonflächen
Herausgeber: Bundesausschuss Farbe und Sachwertschutz (BFS)

BFS Merkblatt 12
Oberflächenbehandlung von Gipsplatten (Gipskartonplatten) und Gipsfaserplatten
Herausgeber: Bundesausschuss Farbe und Sachwertschutz (BFS)

Weiterhin gelten sämtliche europäischen und nationalen Vorschriften, Merkblätter, Stoff- und Prüfnormen usw. jeweils in ihrer aktuellen Fassung sowie die Herstellerverarbeitungsangaben, Zulassungen und Empfehlungen der jeweiligen Fachverbände.

## ALLGEMEINE TECHNISCHE VORBEMERKUNGEN - BODENBELAGSARBEITEN
Der sachliche Geltungsbereich ergibt sich ebenso wie die technische Ausführung aus ATV:
DIN 18 365 Bodenbelagsarbeiten und den anerkannten Regeln der Technik.

Ergänzend sind folgende ATV / DIN zu berücksichtigen:
ATV DIN 18 299 Allgemeine Regelungen für Bauarbeiten jeder Art
DIN 4102 Brandverhalten von Baustoffen und Bauteilen
DIN 4109 Schallschutz im Hochbau
DIN EN13488 Holzfußböden - Mosaikparkettelemente
DIN EN 1815  Elastische und Laminat-Bodenbeläge – Beurteilung des elektrostatischen Verhaltens
DIN EN 12529 Räder und Rollen – Möbelrollen – Rollen für Drehstühle – Anforderungen
DIN EN 13501-1 Klassifizierung von Bauprodukten und Bauarten zu ihrem Brandverhalten – Teil 1: Klassifizierung mit den Ergebnissen aus den Prüfungen zum Brandverhalten von Bauprodukten
DIN EN 16165 Bestimmung der Rutschhemmung von Fußböden – Ermittlungsverfahren
DIN EN ISO 22637  Klebstoffe – Prüfung von Klebstoffen für Bodenbeläge – Bestimmung des elektrischen Widerstandes von Klebstoff-Filmen und Verbunden
BEB-Hinweisblatt 8.3 Arbeitsanweisung CM-Messung; Herausgeber: Bundesverband Estrich und Belag e.V.

Weiterhin gelten sämtliche europäischen und nationalen Vorschriften, Merkblätter, Stoff- und Prüfnormen usw. jeweils in ihrer aktuellen Fassung. Als vereinbart gelten weiterhin die Herstellerverarbeitungsangaben, Zulassungen und Empfehlungen der jeweiligen Fachverbände.

## 3116 GU-Innenausbau
Datum: 04.05.2026

### Titel 1 3241 - Trockenbauarbeiten

#### Abschnitt 1.1 Innenwände und Vorsatzschalen

**1.1.10 GKB einlagig auf OSB, Q3, IW02**
Menge: 94,000 m2

*Hinweis: Hinweistext zur Ausführung von Trockenbauwänden*

**1.1.20 Trockenbauwand, 1xCW125, D=175mm**
Menge: 20,000 m2

**1.1.30 Trockenbauwand, 1xCW100, D=150mm**
Menge: 45,000 m2

**1.1.40 Trockenbauwand, 1xCW75, D=125mm**
Menge: 130,000 m2

**1.1.50 Trockenbauwand, 1xCW75, D=100mm**
Menge: 5,000 m2

**1.1.60 Trockenbauwand, 1xCW50, D=75mm**
Menge: 15,000 m2

**1.1.70 Schornsteinverkleidung IW04, Variante 1**
*** Bedarfsposition ohne GB
Menge: 100,000 m2

**1.1.80 Schornsteinverkleidung IW04, Variante 2**
*** Bedarfsposition ohne GB
Menge: 20,000 m2

**1.1.90 Schornsteinverkleidung IW04, Variante 3**
*** Bedarfsposition ohne GB
Menge: 20,000 m2

**1.1.100 Vorwandschale IW05**
*** Bedarfsposition ohne GB
Menge: 130,000 m2

**1.1.110 Dämmung lange Giebelwand, Multipor 80mm**
Menge: 50,000 m2

**1.1.120 Zulage Dämmung Steinwolle, D=175mm**
*** Bezugsbeschreibung
Menge: 7,000 m

**1.1.130 Zulage Dämmung Steinwolle, D=150mm**
*** wie Position 1.1.120
Menge: 16,000 m

**1.1.140 Zulage Dämmung Steinwolle, D=125mm**
*** wie Position 1.1.120
Menge: 48,000 m

**1.1.150 Zulage Dämmung Steinwolle, D=100mm**
*** wie Position 1.1.120
Menge: 2,000 m

**1.1.160 Zulage Dämmung Steinwolle, D=75mm**
*** wie Position 1.1.120
Menge: 6,000 m

**1.1.170 Zulage schräger Deckenanschluss D50 bis D175mm**
Menge: 80,000 m

**1.1.180 Zulage Integration Stahlstütze**
Menge: 6,000 Stk

**1.1.190 Türöffnung 0,76-1,01/2,135m, h=3,00m, bis d=125mm**
Menge: 18,000 Stk

**1.1.200 Nische Elektro, B/H=56/84cm**
*** Bezugsbeschreibung
Menge: 2,000 Stk

**1.1.210 Nische Fußbodenheizung, B/H=120/84cm**
*** wie Position 1.1.200
Menge: 2,000 Stk

**1.1.220 Wandnische B/H/T=60/30/10cm**
Menge: 1,000 Stk

**1.1.230 GK-Vorsatzschalen mit Ablageflächen, ca. 20-40 cm**
Menge: 20,000 m2

**1.1.240 UA-Profile für VSS mit Ablage, h=1,40m, inkl. Befestigung**
Menge: 10,000 Stk

**1.1.250 Tragständerkombination raumhoch, für Sanitärobjekte, 3,00m**
Menge: 20,000 m

**1.1.260 Zulage freies Wandende, Dicke bis 150mm**
Menge: 30,000 m

**1.1.270 Zulage Außenecke rechtwinklig**
Menge: 180,000 m

**1.1.280 Zulage Außenecke stumpfwinklig**
Menge: 3,000 m

**1.1.290 Anschluss GK an Massivwand**
Menge: 6,000 m

**1.1.300 Universal - Traverse f. wandhängende Lasten**
Menge: 50,000 m

**1.1.310 Zulage GKBI-Platten, 2-lagig**
Menge: 400,000 m2

**1.1.320 Herstellen und Wiederverschließen von Wandschlitzen**
Menge: 40,000 m

**1.1.330 Herstellen von Öffnungen, bis 100cm2**
*** Bezugsbeschreibung
Menge: 10,000 Stk

**1.1.340 Herstellen von Öffnungen, über 100cm2 bis 500cm2**
*** wie Position 1.1.330
Menge: 10,000 Stk

**1.1.350 Herstellen von Öffnungen, über 500cm2 bis 1000cm2**
*** wie Position 1.1.330
Menge: 10,000 Stk

**1.1.360 Herstellen von Öffnungen, d=25mm**
*** Bezugsbeschreibung
Menge: 30,000 Stk

**1.1.370 Herstellen von Öffnungen, 26-50mm**
*** wie Position 1.1.360
Menge: 30,000 Stk

**1.1.380 Herstellen von Öffnungen, 51-120mm**
*** wie Position 1.1.360
Menge: 45,000 Stk

**1.1.390 Herstellen von Öffnungen, 121-200mm**
*** wie Position 1.1.360
Menge: 40,000 Stk

**1.1.400 Herstellen von Öffnungen, 20-30/10-20cm**
*** Bezugsbeschreibung
Menge: 40,000 Stk

**1.1.410 Herstellen von Öffnungen, 31-50/21-40cm**
*** wie Position 1.1.400
Menge: 40,000 Stk

**1.1.420 Herst. + Schließen Öffnungen, d=25mm**
*** Bedarfsposition ohne GB
*** Bezugsbeschreibung
Menge: 1,000 Stk

**1.1.430 Herst. + Schließen Öffnungen, 26-50mm**
*** Bedarfsposition ohne GB
*** wie Position 1.1.420
Menge: 1,000 Stk

**1.1.440 Herst. + Schließen Öffnungen, 51-120mm**
*** Bedarfsposition ohne GB
*** wie Position 1.1.420
Menge: 1,000 Stk

**1.1.450 Herst. +. Schließen Öffnungen, 20-30/10-20cm**
*** Bedarfsposition ohne GB
*** Bezugsbeschreibung
Menge: 1,000 Stk

**1.1.460 Herst. +. Schließen Öffnungen, 31-50/21-40cm**
*** Bedarfsposition ohne GB
*** wie Position 1.1.450
Menge: 1,000 Stk

**1.1.470 Zulage Knauf Diamant GKFI, 2-lagig**
*** Bedarfsposition ohne GB
Menge: 1,000 m2

**1.1.480 Trockenputz herstellen**
*** Bedarfsposition ohne GB
Menge: 1,000 m2

#### Abschnitt 1.2 Decken

**1.2.10 feuerhemmende GK-Decken, 2-lagig beplankt, R30**
Angebotene Beplankung: '..........................................' vom Bieter einzutragen
Angebotene UK: '..........................................' vom Bieter einzutragen
Menge: 380,000 m2

**1.2.20 feuerbeständige GK-Decken, 2-lagig beplankt, R90**
Angebotene Beplankung: '..........................................' vom Bieter einzutragen
Angebotene UK: '..........................................' vom Bieter einzutragen
Menge: 510,000 m2

**1.2.30 Zulage GKBI-Platten, 2-lagig**
Menge: 50,000 m2

**1.2.40 240mm Klemmfilz liefern und waagerecht verlegen**
Angebotenes Fabrikat: '....................................' vom Bieter einzutragen
Menge: 460,000 m2

**1.2.50 Vertikale Deckenschürze, H=30cm, R30**
Menge: 10,000 m

**1.2.60 Verkleidung Fensterstürze aus Holzbalkenkonstruktion, R30**
Menge: 20,000 m

**1.2.70 Leibungen Lichtkuppel, 60x60cm, R30**
*** Bezugsbeschreibung
Menge: 6,000 Stk

**1.2.80 Leibungen Lichtkuppel, 80x80cm, R30**
*** wie Position 1.2.70
Menge: 4,000 Stk

**1.2.90 Leibungen Lichtkuppel, 100x100cm, R30**
*** wie Position 1.2.70
Menge: 4,000 Stk

**1.2.100 Leibungen Lichtkuppel, 90x90cm, R30**
*** wie Position 1.2.70
Menge: 1,000 Stk

**1.2.110 Leibungen Lichtkuppel, 120x120cm, R90**
Menge: 3,000 Stk

**1.2.120 Leibungen Lichtkuppel, 350x100cm, R30**
Menge: 2,000 Stk

**1.2.130 Abkofferungen für Deckeneinbauleuchten, Q3, Z=60cm**
Menge: 8,000 m

**1.2.140 Ausschnitt GK-Decke, rund, Ø10cm**
Menge: 12,000 Stk

**1.2.150 Ausschnitt GK-Decke, rechteckig, <2500cm2**
Menge: 6,000 Stk

**1.2.160 Ausschnitt GK-Decke, rund, Ø<25cm**
*** Bedarfsposition ohne GB
Menge: 1,000 Stk

**1.2.170 Ausschnitt GK-Decke, rund, Ø<50cm**
*** Bedarfsposition ohne GB
Menge: 1,000 Stk

**1.2.180 Ausschnitt GK-Decke, rechteckig, <5000cm2**
*** Bedarfsposition ohne GB
Menge: 1,000 Stk

**1.2.190 Ausschnitt GK-Decke, rechteckig, <10000cm2**
*** Bedarfsposition ohne GB
Menge: 1,000 Stk

**1.2.200 Linienausschnitt GK-Decke, B=<20cm**
*** Bedarfsposition ohne GB
Menge: 1,000 m

#### Abschnitt 1.3 Brandschutzverkleidungen

*Hinweis: Hinweis*
Angebotenes System: '..........................................' vom Bieter einzutragen

**1.3.10 BS-Verkleidung, Träger, 3seitig, R30**
*** Bezugsbeschreibung
Menge: 20,000 m2

**1.3.20 BS-Verkleidung, Träger, 3seitig, R90**
*** wie Position 1.3.10
Menge: 20,000 m2

**1.3.30 BS-Verkleidung, Stütze, 4seitig, R30**
*** Bezugsbeschreibung
Menge: 20,000 m2

**1.3.40 BS-Verkleidung, Stütze, 4seitig, R90**
*** wie Position 1.3.30
Menge: 20,000 m2

**1.3.50 BS-Verkleidung Stahlträger Kappendecke**
Angebotenes Fabrikat: '..........................................' vom Bieter einzutragen
Menge: 20,000 m

**1.3.60 Brandschutzkasten, Einbauten, EI30, a<-b**
Menge: 10,000 Stk

**1.3.70 Brandschutzkasten, Einbauten, EI90, a<-b**
Menge: 10,000 Stk

#### Abschnitt 1.4 Revisionsklappen

*Hinweis: REVIOSIONSKLAPPE WAND/DECKE/VORWAND, F0*

**1.4.10 Reviklappe, Standard, 2lg, 20x20cm**
*** Bezugsbeschreibung
Angebotener Plattentyp: '..........................................' vom Bieter einzutragen
Menge: 2,000 Stk

**1.4.20 Reviklappe, Standard, 2lg, 30x30cm**
*** wie Position 1.4.10
Menge: 8,000 Stk

**1.4.30 Reviklappe, Standard, 2lg, 40x40cm**
*** wie Position 1.4.10
Menge: 2,000 Stk

**1.4.40 Reviklappe, Standard, 2lg, 50x50cm**
*** wie Position 1.4.10
Menge: 2,000 Stk

*Hinweis: REVIOSIONSKLAPPE WAND/DECKE/VORWAND, EI30, VON VORNE*

**1.4.50 Reviklappe, BS, 2lg, 20x20cm, EI30, vorne**
*** Bezugsbeschreibung
Angebotener Plattentyp: '..........................................' vom Bieter einzutragen
Menge: 2,000 Stk

**1.4.60 Reviklappe, BS, 2lg, 30x30cm, EI30, vorne**
*** wie Position 1.4.50
Menge: 2,000 Stk

**1.4.70 Reviklappe, BS, 2lg, 40x40cm, EI30, vorne**
*** wie Position 1.4.50
Menge: 2,000 Stk

**1.4.80 Reviklappe, BS, 2lg, 50x50cm, EI30, vorne**
*** wie Position 1.4.50
Menge: 2,000 Stk

*Hinweis: REVIOSIONSKLAPPE WAND/DECKE/VORWAND, EI30, VORNE + HINTEN*

**1.4.90 Reviklappe, BS, 2lg, 20x20cm, EI30, vorne + hinten**
*** Bezugsbeschreibung
Angebotener Plattentyp: '..........................................' vom Bieter einzutragen
Menge: 2,000 Stk

**1.4.100 Reviklappe, BS, 2lg, 30x30cm, EI30, vorne + hinten**
*** wie Position 1.4.90
Menge: 2,000 Stk

**1.4.110 Reviklappe, BS, 2lg, 40x40cm, EI30, vorne + hinten**
*** wie Position 1.4.90
Menge: 2,000 Stk

**1.4.120 Reviklappe, BS, 2lg, 50x50cm, EI30, vorne + hinten**
*** wie Position 1.4.90
Menge: 2,000 Stk

*Hinweis: REVIOSIONSKLAPPE WAND/DECKE/VORWAND, EI90, VON VORNE*

**1.4.130 Reviklappe, BS, 2lg, 20x20cm, EI90, vorne**
*** Bezugsbeschreibung
Angebotener Plattentyp: '..........................................' vom Bieter einzutragen
Menge: 2,000 Stk

**1.4.140 Reviklappe, BS, 2lg, 30x30cm, EI90, vorne**
*** wie Position 1.4.130
Menge: 2,000 Stk

**1.4.150 Reviklappe, BS, 2lg, 40x40cm, EI90, vorne**
*** wie Position 1.4.130
Menge: 2,000 Stk

**1.4.160 Reviklappe, BS, 2lg, 50x50cm, EI90, vorne**
*** wie Position 1.4.130
Menge: 2,000 Stk

*Hinweis: REVIOSIONSKLAPPE WAND/DECKE/VORWAND, EI90, VORNE + HINTEN*

**1.4.170 Reviklappe, BS, 2lg, 20x20cm, EI90, vorne + hinten**
*** Bezugsbeschreibung
Angebotener Plattentyp: '..........................................' vom Bieter einzutragen
Menge: 2,000 Stk

**1.4.180 Reviklappe, BS, 2lg, 30x30cm, EI90, vorne + hinten**
*** wie Position 1.4.170
Menge: 2,000 Stk

**1.4.190 Reviklappe, BS, 2lg, 40x40cm, EI90, vorne + hinten**
*** wie Position 1.4.170
Menge: 2,000 Stk

**1.4.200 Reviklappe, BS, 2lg, 50x50cm, EI90, vorne + hinten**
*** wie Position 1.4.170
Menge: 2,000 Stk

#### Abschnitt 1.5 Zusätzliche Pos.

**1.5.10 Verstärkungsprofil, UA 50/75 noch zu Pos. 02.02.0230**
Menge: 75,000 m
- 75, DIN 276-1 2008-12: 349; DIN 276 2018-12: 349
DIN 276-1 2008-12: 349
DIN 276 2018-12: 349

**1.5.20 GK - Lampeneinhausungen F30**
*** Bedarfsposition ohne GB
Menge: 20,000 St

**1.5.30 GK - Lampeneinhausungen F90**
*** Bedarfsposition ohne GB
Menge: 20,000 St

### Titel 2 3251 - Estricharbeiten

#### Abschnitt 2.1 Heizestrich

**2.1.10 ZE als Heizestrich, CT F5, KH=155mm, 45mm TSD**
Menge: 370,000 m2

**2.1.20 Zulage erhöhte Ebenheit**
Menge: 370,000 m2

**2.1.30 Estrichabstellungen, H=160mm**
Menge: 20,000 m

**2.1.40 Zulage Gefälleausbildung in Duschbereichen**
*** Bedarfsposition ohne GB
Menge: 8,000 m2

**2.1.50 Ausbildung Bewegungsfugen**
Menge: 50,000 m

**2.1.60 Messstellenmarkierung**
Menge: 4,000 Stck

**2.1.70 Zulage Schnellbinder, Belegreife 7 Tage**
*** Bedarfsposition ohne GB
Angebotenes Fabrikat: '..........................................' vom Bieter einzutragen
Menge: 1,000 m2

**2.1.80 Zulage Schnellbinder, Belegreife 12-14 Tage**
*** Bedarfsposition ohne GB
Angebotenes Fabrikat: '..........................................' vom Bieter einzutragen
Menge: 1,000 m2

### Titel 3 3271 - Fliesenarbeiten

*Hinweis: Hinweis*

#### Abschnitt 3.1 Bodenfliesen

**3.1.10 Risse / Scheinfugen im Estrich schließen**
Menge: 20,000 m

**3.1.20 Bodenabdichtung, innen, Dichtmasse, W2-I**
Angebotenes Produkt: '..........................................' vom Bieter einzutragen
Menge: 55,000 m2

**3.1.30 Untergrundspachtelung,3-8mm**
Menge: 55,000 m2

**3.1.40 Bodenfliese im Dünnbett, 60/60cm, Mirage "Glocal"**
Menge: 55,000 m2

**3.1.50 Zulage Rutschhemmungsklasse R10**
*** Bedarfsposition ohne GB
Menge: 55,000 m2

**3.1.60 Zulage Bodenfliesen in Duschbereichen**
*** Bedarfsposition ohne GB
Menge: 8,000 m2

**3.1.70 Übergang Fliesen Duschboden**
*** Bedarfsposition ohne GB
Menge: 4,000 m

**3.1.80 Duschrinne eindichten / verfliesen**
*** Bedarfsposition ohne GB
Menge: 5,000 m

**3.1.90 Sockelleiste, h=72mm**
Menge: 40,000 m

**3.1.100 Sockelleiste aus Sockelleistenfliese**
*** Bedarfsposition ohne GB
Angebotenes Produkt: '..........................................' vom Bieter einzutragen
Menge: 40,000 m

**3.1.110 Kantenschutzprofil, h=15mm**
Angebotenes Fabrikat: '..........................................' vom Bieter einzutragen
Menge: 8,000 m

**3.1.120 Fugenverschluss, innen, Silikon**
Angebotenes Schnittschutzband: '..........................................' vom Bieter einzutragen
Menge: 50,000 m

**3.1.130 Schutzabdeckung,Folie+Abdeckplatte**
Angebotenes Fabrikat: '..........................................' vom Bieter einzutragen
Menge: 55,000 m2

**3.1.140 Schutzabdeckung, Filzpappe**
*** Bedarfsposition ohne GB
Menge: 55,000 m2

#### Abschnitt 3.2 Wandfliesen

**3.2.10 Wandabdichtung, innen, Dichtmasse, W2-I**
Angebotenes Produkt: '..........................................' vom Bieter einzutragen
Menge: 95,000 m2

**3.2.20 Wandfliese im Dünnbett, 60/60cm, Mirage "Glocal"**
Menge: 95,000 m2

**3.2.30 Zulage Wandnische verfliesen, B/H/T=60/30/10cm**
Menge: 1,000 Stk

**3.2.40 Fugenverschluss, innen, Silikon**
Angebotenes Schnittschutzband: '..........................................' vom Bieter einzutragen
Menge: 200,000 m

**3.2.50 Edelstahleckschiene, 15mm**
Angebotenes Fabrikat: '..........................................' vom Bieter einzutragen
Menge: 140,000 m

#### Abschnitt 3.3 Sonstiges

**3.3.10 Sockelleiste nach Türzargeneinbau anarbeiten**
Menge: 6,000 Stk

**3.3.20 Verfugung Boden, Acrylat**
Menge: 45,000 m

**3.3.30 Aussparungen in Wandfliesen Rohrdurchführungen etc.**
Menge: 90,000 Stk

**3.3.40 Revisionsklappe, Fliesen**
Menge: 6,000 Stk
- 6, DIN 276-1 2008-12: 345; DIN 276 2018-12: 345
DIN 276-1 2008-12: 345
DIN 276 2018-12: 345

### Titel 4 3301 - Holzinnentüren

#### Abschnitt 4.1 Wohnungseingangstüren

*Hinweis: Ausführungsbeschreibung*
Angebotener Obertürenschließer: '..........................................' vom Bieter einzutragen
Angebotener Beschlag: '..........................................' vom Bieter einzutragen
Angebotenes Türfabrikat: '..........................................' vom Bieter einzutragen

**4.1.10 WE Tür, B/H=1,01/2,135m, DIN rechts**
Menge: 3,000 Stk

**4.1.20 WE Tür, B/H=1,01/2,135m, DIN links**
Menge: 1,000 Stk

#### Abschnitt 4.2 Wohnungsinnentüren

**4.2.10 Innentürelement, B/H=0,76/2,135m, MW=125mm, DIN rechts**
*** Bezugsbeschreibung
Angebotenes Türfabrikat: '..........................................' vom Bieter einzutragen
Angebotener Beschlag: '..........................................' vom Bieter einzutragen
Menge: 2,000 Stk

**4.2.20 Innentürelement, B/H=0,76/2,135m, MW=125mm, DIN links**
*** wie Position 4.2.10
Menge: 1,000 Stk

**4.2.30 Innentürelement, B/H=0,76/2,135m, MW=150mm, DIN rechts**
*** wie Position 4.2.10
Menge: 1,000 Stk

**4.2.40 Innentürelement, B/H=0,885/2,135m, MW=125mm, DIN links**
*** wie Position 4.2.10
Menge: 1,000 Stk

**4.2.50 Innentürelement, B/H=0,885/2,135m, MW=125mm, DIN rechts**
*** wie Position 4.2.10
Menge: 1,000 Stk

**4.2.60 Zulage für Feuchtraumtür,1-flg., bis B/H=0,885/2,135m**
Menge: 6,000 Stk

**4.2.70 Innentürelement, B/H=0,885/2,135m, MW=125mm, DIN rechts**
*** Bezugsbeschreibung
Angebotenes Türfabrikat: '..........................................' vom Bieter einzutragen
Angebotener Beschlag: '..........................................' vom Bieter einzutragen
Menge: 3,000 Stk

**4.2.80 Innentürelement, B/H=0,885/2,135m, MW=125mm, DIN links**
*** wie Position 4.2.70
Menge: 4,000 Stk

**4.2.90 Innentürelement, B/H=0,885/2,135m, MW=150mm, DIN rechts**
*** wie Position 4.2.70
Menge: 1,000 Stk

**4.2.100 Innentürelement, B/H=0,885/2,135m, MW=150mm, DIN links**
*** wie Position 4.2.70
Menge: 1,000 Stk

**4.2.110 Innentürelement, B/H=0,76/2,135m, MW=125mm, DIN links**
*** wie Position 4.2.70
Menge: 1,000 Stk

**4.2.120 Innentürelement, B/H=0,76/2,135m, MW=125mm, DIN rechts**
*** wie Position 4.2.70
Menge: 1,000 Stk

**4.2.130 2-flüglige Tapetentür passend zu vorbeschriebenen**
Menge: 2,000 Stk

### Titel 5 3321 - Tischlerarbeiten

#### Abschnitt 5.1 Vorbereitende Leistungen

**5.1.10 Werkplanung und Statik**
*** Pauschalposition
Menge: 1,000 psch

#### Abschnitt 5.2 Faltwerktreppen innen

**5.2.10 Faltwerktreppe, 16 Stg., F30, ohne Antritt**
Menge: 2,000 Stck

**5.2.20 ZP, Stufe, unteres Antrittpodest, untere Treppenwange**
Menge: 2,000 Stck

#### Abschnitt 5.3 Innenstufen

*Hinweis: Stufen in Treppenverlängerung vor grossen Terrassen*

**5.3.10 Tritt- und Setzstufe, Massivholz, ca. 20/34cm, L=7,00m**
*** Bezugsbeschreibung
Menge: 1,000 Stck

**5.3.20 Tritt- und Setzstufe, Massivholz, ca. 20/34cm, L=3,10m**
*** wie Position 5.3.10
Menge: 1,000 Stck

**5.3.30 Tritt- und Setzstufe, Massivholz, ca. 20/34cm, L=5,80m**
*** wie Position 5.3.10
Menge: 1,000 Stck

**5.3.40 Tritt- und Setzstufe, Massivholz, ca. 20/34cm, L=1,40m**
*** wie Position 5.3.10
Menge: 1,000 Stck

*Hinweis: Stufen vor Loggien zum Innenhof*

**5.3.50 Tritt- und Setzstufe, Massivholz, ca. 13/9-26cm, L=1,80m**
*** Bezugsbeschreibung
Menge: 2,000 Stck

**5.3.60 Tritt- und Setzstufe, Massivholz, ca. 13/9-26cm, L=2,70m**
*** wie Position 5.3.50
Menge: 1,000 Stck

**5.3.70 Tritt- und Setzstufe, Massivholz, ca. 13/9-26cm, L=1,60m**
*** wie Position 5.3.50
Menge: 1,000 Stck

### Titel 6 3331 - Maler- und Lackierarbeiten

#### Abschnitt 6.1 Wohnungen

**6.1.10 Wand,Glas-/Malervlies,inkl.Untergr. , 130 g/m²**
Menge: 1210,000 m2

**6.1.20 Grundierung, Untergrund GP, KZ-Putz, Trockenbau**
Menge: 1210,000 m2

**6.1.30 Wandflächen,innen,Dispersion**
Menge: 1210,000 m2

**6.1.40 Decken,Glas-/Malervlies,inkl.Untergr., 130 g/m²**
Menge: 450,000 m2

**6.1.50 Deckenflächen,innen,Dispersion**
Menge: 450,000 m2

**6.1.60 Zulage fungizid**
Menge: 300,000 m2

**6.1.70 Fugendichtung innen, Acryl, 15 mm**
Menge: 1700,000 m

**6.1.80 Stahlkleinbauteile,Acryllack/Alkydharz**
Menge: 25,000 m2

#### Abschnitt 6.2 Sonstiges

**6.2.10 Fenster temporär abkleben**
Menge: 130,000 m2

**6.2.20 Abdeckung Fußboden mit Filzpappe**
Menge: 1,000 m2

**6.2.30 Estrich-Randdämmstreifen zurück schneiden**
Menge: 350,000 m

**6.2.40 Besondere Maßnahmen zum Schutz von Türen, innen**
*** Bedarfsposition ohne GB
Menge: 75,000 m2

**6.2.50 Teil-/Fleckspachtelung (Ausbesserungen) Wand Putz**
Menge: 250,000 m2

**6.2.60 Installationsschlitz, 50/30 mm, Q3, schließen**
Menge: 20,000 m

**6.2.70 Zulage Beschichtung Revisionsklappe 30/30cm**
*** Bezugsbeschreibung
Menge: 4,000 Stk

**6.2.80 Zulage Beschichtung Revisionsklappe 40/40cm**
*** wie Position 6.2.70
Menge: 8,000 Stk

**6.2.90 Zulage Beschichtung Revisionsklappe 40/40 bis 60/60cm**
Menge: 30,000 Stk

### Titel 7 3341 - Parkettarbeiten

#### Abschnitt 7.1 Parkettarbeiten

**7.1.10 Risse / Scheinfugen im Estrich schließen**
Menge: 70,000 m

**7.1.20 Untergrundspachtelung 2-3mm**
Menge: 315,000 m2

**7.1.30 Mehrschichtparkett Eiche matt lackiert, D = 11 mm, verklebt**
Menge: 315,000 m²

**7.1.40 Sockelleiste, H=60mm**
Menge: 350,000 m

**7.1.50 Korkstreifen, b=10mm**
Menge: 100,000 m

**7.1.60 Feldbegrenzungsfugen mit Korkstreifen, b=10mm**
*** Bedarfsposition ohne GB
Menge: 50,000 m

**7.1.70 Abstellwinkel Edelstahl, ca. 15/40mm, L=1,135m**
Menge: 4,000 Stck

**7.1.80 Erstpflege Parkettboden**
*** Bedarfsposition ohne GB
Menge: 315,000 m2

**7.1.90 Schutzabdeckung,Folie+Abdeckplatte**
*** Bedarfsposition ohne GB
Menge: 315,000 m2

**7.1.100 Schutzabdeckung, Filzpappe**
Menge: 315,000 m2

#### Abschnitt 7.2 Türschwellen WE-Türen

**7.2.10 Holztürschwelle, Türschwellenprofil, WE-Türen**
Angebotene Holzart Schwelle: '..........................................' vom Bieter einzutragen
Angebotene Befestigung Schwelle: '..........................................' vom Bieter einzutragen
Angebotenes Schwellenprofil: '..........................................' vom Bieter einzutragen
Menge: 4,000 Stck

#### Abschnitt 7.3 Sonstiges

**7.3.10 Dokumentation / Eigenprüfung Untergrund / Feuchtemessung / Belegreife**
Menge: 2,000 Stk

**7.3.20 Reinigen der Estrichflächen**
*** Bedarfsposition ohne GB
Menge: 1,000 m2

**7.3.30 Estrichoberfläche schleifen**
*** Bedarfsposition ohne GB
Menge: 1,000 m2

**7.3.40 Flachleisten**
*** Bedarfsposition ohne GB
Menge: 1,000 m

**7.3.50 Versiegelung Türzargen**
Menge: 20,000 Stk

#### Abschnitt 7.4 Stundenlohnarbeiten

**7.4.10 Stundensatz, Vorarbeiter**
*** Bedarfsposition ohne GB
Menge: 1,000 h

**7.4.20 Stundensatz, Helfer**
*** Bedarfsposition ohne GB
Menge: 1,000 h

### Titel 8 3392 - Gebäudereinigung

#### Abschnitt 8.1 Baugrobreinigung während der Bauphase

**8.1.10 Stundenlohnarbeiten für Beräumung während der Bauphase**
Menge: 40,000 h

**8.1.20 Zulage für Dokumentation**
Menge: 10,000 h

**8.1.30 Einsatzstunden für Trocknungsarbeiten mit Nassauger**
Menge: 10,000 h

**8.1.40 7,5m3 - Container, Baumischschutt**
Menge: 5,000 m3

**8.1.50 7,5m3 - Container, Verpackungsmaterial**
Menge: 5,000 m3

**8.1.60 7,5m3 - Container, unbelastetes Holz**
Menge: 5,000 m3

#### Abschnitt 8.2 Reinigungsarbeiten

**8.2.10 Entsorgen Schutzabdeckung Bodenfliesen und Parkett**
Menge: 370,000 m2

**8.2.20 Grundreinigung neues Dachgeschoss komplett**
Menge: 490,000 m2

**8.2.30 Feinreinigung zur Übergabe komplett**
Menge: 490,000 m2

**8.2.40 Reinigen von Dachflächen**
Menge: 550,000 m2

**8.2.50 Reinigung Treppenhäuser**
Menge: 60,000 h

**8.2.60 Reinigungsarbeiten auf Anweisung**
*** Bedarfsposition ohne GB
Menge: 1,000 h
